# Wiescher Weg
Angebotsaufforderung (GAEB 90, DA83)
Währung: EUR
Auftraggeber: Amt 66.31

## Zusätzlicher Text
Baubeschreibung

Das Amt für Verkehrswesen und Tiefbau Mülheim an der Ruhr beabsichtigt
auf der Straße Wiescher Weg zwischen Hardenbergstraße und Geitlingstraße
die vorhandene Fahrbahndecke 2 lagig zu erneuern. Ferner sollen alle
Schachtabdeckungen auf Selbstnivelierende Abdeckungen umgerüstet werden.
Bei den vorhanden Straßenabläufen sollen die Abdeckungen getauscht
werden. Ferner sind in Teilbereichen die Entwässerungsrinnen zu
regulieren. Die vorhandenen Schieber und Hydrantenkappen werden der
neuen Fahrbahndecke angepasst bzw nach Rücksprache mit dem Betreiber
getauscht.
Da im Bereich des Wiescher Weges einige Industriebetriebe und
Einkaufsmärkte sind ,ist geplant die Fräs und Asphaltarbeiten in der
Nacht  bzw an einem Sonntag durchzuführen ( siehe Bauabläufe).Die
vorhandenen Senkenleitung sollen mittels Inlinerverfahren instand
gesetzt werden.

2. Bauablauf  +  Verkehrsführung

Phase 1.0
Vorbereitende Arbeiten
Verkehrsführung: Für die vorbereitenden Arbeiten ( Rinnen, Senken und
Einbauteile) wird eine Einbahnbeschilderung von der Hardenbergstraße in
Richtung Geitlingstraße eingerichtet. Da sich im Bereich Ausfahrt ein
Zebrastreifen befindet wird kurz vor der Einmündung Geitlingstraße eine
ampelgesteuerte Signalanlage als Querungshilfe eingerichtet. Die
Beschränkung auf 5,5to zwischen Geitlingstraße und Hingbergstraße wird
für den ausfahrenden Schwerverkehr für die Bauzeit aufgehoben. Eine
Umleitung mit Hinweistafeln am Kreisverkehr Folkenbornstraße und an
Kreuzung Folkenbornstraße / Hingbergstraße wird über Hingbergstraße /
Hardenbergstraße eingerichtet. Für die Ruhrbahn ist nur die Durchfahrt
in der Einbahnregelung möglich. Die betroffene Haltestelle wird
entsprechend verlegt.
Bauzeit : 02.03.2026 07:00 Uhr bis 07.03.2026 18:00 Uhr

Feuerwehrzufahrt: Zufahrt in Richtung der Einbahnstraßenregelung immer
möglich.
Phase 2.0
Fräs und Asphaltarbeiten
Verkehrsführung: Die Einbahnregelung wird aufgehoben. Von der
Hardenbergstraße bis ca Höhe DM-Markt wird eine Vollsperrung
eingerichtet. Von der Geitlingstraße bis zum DM Markt wird eine
Sackgassenregelung aufgestellt um ein An/Abfahren der Anlieger zu
gewährleisten. Die Straße Nebenbank wird von der Straße Hingberg aus zu
einer Sackgasse ausgeschildert. Für die Ruhrbahn besteht in dieser
Bauphase keine Möglichkeit der Durchfahrt. Haltestellen werden nach
Absprache verlegt.
Bauzeit : 07.03.2025 18:00 Uhr bis 09.03.2026 04:00 Uhr
Feuerwehrzufahrt: Zufahrt im Bereich der Vollsperrung Frästiefe max 12cm
mit Anrampung. Im Bereich der Sackgasse keine Einschränkungen.
Phase 3.0
Vorbereitende Arbeiten
Verkehrsführung: Verkehrsleitung wie in Bauphase 1.0
Bauzeit : 09.03.2026 07:00 Uhr bis 14.03.2026 18:00 Uhr
Feuerwehrzufahrt: wie Bauphase 1.0
Phase 4.0
Fräs und Asphaltarbeiten
Verkehrsführung: Die Einbahregelung wird aufgehoben. Von der
Geitlingstraße bis zum DM-Markt einschließlich der Straße Schieferbank
wird eine Vollsperrrung eingerichtet. Von der Hardenbergstraße bis zu
DM-Markt wird eine Sackgassenregelung aufgestellt um ein AN/Abfahren der
Anlieger zu gewährleisten. Für die Ruhrbahn besteht in dieser Bauphase
keine Durchfahrtmöglichkeit.Haltestellen werden nach Absprache verlegt.
Bauzeit : 14.03.2026 18:00 Uhr bis 16.03.2026 04:00 Uhr
Feuerwehrzufahrt: wie Bauphase 2.0
Phase 5.0
Markierungsarbeiten
Verkehrsführung: Wie Bauphase 1.0 / 3.0.
Bauzeit : 16.03.2026
Sollte die Wetterlage nicht entsprechend sein, können sich die Bauphasen
1.0 bis 5.0 entsprechend nach Rücksprache mit der Bauleitung
verschieben.

3. Senkeneinlaufinspektion

Dokumentation der Senkeneinlaufinspektion liegt der Ausschreibung in
Dateiform bei

4. Baustelleneinrichtung

4.1 Flächen

Die Beschaffung von Flächen für die Baustelleneinrichtung (Lagerflächen,
Baubüros usw.) obliegt dem AN. Wohnlager dürfen auf dem Gelände der
Baustelleneinrichtung nicht aufgestellt werden. Gehwege dürfen für die
Lagerung von Aushubmassen und Baustoffen nicht genutzt werden.

4.2 Baustellenräumung

Nach Beendigung der Bauarbeiten hat der AN die Baustelle ordnungsgemäß
aufzuräumen, die nicht eingebauten Baustoffe abzufahren und die
Oberfläche in einen einwandfreien Zustand wieder herzustellen. Der AG
kann vor der restlichen Fertigstellung der Baumaßnahme anordnen,
Teilflächen zu räumen.

4.3 Verkehr

Der Individualverkehr muss während der gesamten Bauzeit aufrechterhalten
werden. Der Baustellenverkehr hat sich der jeweiligen Verkehrssituation
einzuordnen. Einfahrten und Eingänge sind für Anlieger freizuhalten. Die
Baustelle ist durch Anordnung von Lauf- und Übergängen jederzeit im
verkehrssicheren Zustand zu halten. Die Kosten dieser Maßnahmen sind in
die Position "Einrichten und Vorhalten der Baustelleneinrichtung"
einzurechnen. Alle für die Aufrechterhaltung des Verkehrs notwendigen
Maßnahmen innerhalb der Baustelle wie Beschilderung, Beleuchtung,
Sicherung usw. sind Sache des AN. Für die Baumaßnahme ist rechtzeitig
ein Beschilderungsplan vom AN einzureichen und mit dem AG und dem
Straßenverkehrsamt abzustimmen. Diese Leistungen sind in die Position
"Einrichtungen zur Verkehrssicherung" einzurechnen. Alle
Verkehrsflächen, insbesondere die Fahrbahn und Gehwege sind stets sauber
zu halten.

5. Bauabwicklung

5.1 Bauzeitenplanung

Der genaue Bauablauf ist vor Beginn der Maßnahme mit der Bauleitung
abzustimmen, ein BZP ist seitens des AN zu legen. Der AN hat den
Bauzeitenplan vor Baubeginn als Datei und Ausdruck vorzulegen. Die dort
vereinbarten Termine werden verbindliche Vertragsfristen.

5.2 Ausführungsunterlagen
Der Ausführung dürfen nur Unterlagen zugrunde gelegt werden, die vom AG
zur Ausführung freigegeben und gekennzeichnet sind. Der AN hat in Bezug
auf seine Leistungen grundsätzlich alle Angaben, Zeichnungen,
Lieferungen und Leistungen des AG und der Vorunternehmer zu untersuchen,
zu prüfen und innerhalb angemessener Frist vor Beginn und Weiterführung
seiner Arbeiten den AG auf Bedenken schriftlich hinzuweisen.

5.3 Bauleitung des AN

Der AN benennt dem AG unmittelbar nach Vertragsabschluss eine geeignete
Fachkraft als verantwortlichen Bauleiter, sowie seinen Vertreter. Der AN
stellt sicher, dass der Bauleiter bzw. sein Stellvertreter für die Dauer
der Ausführung der Leistung ständig erreichbar sind. Bei Gesprächen
zwischen dem AN und den einzelnen Versorgungsträgern ist der AG zu
beteiligen, die Inhalte sind für den AG zu protokollieren.

5.4 Verkehrssicherung

Das Verkehrssicherungsunternehmen sowie der für die Verkehrssicherung
Verantwortliche sind dem AN spätestens 1 Woche vor Baubeginn zu
benennen. Es obliegt dem AN rechtzeitig zu den Verkehrslenkungstermin
einzuladen, die VZ-Pläne entsprechend rechtzeitig zur Genehmigung durch
Amt 32 einzureichen und die entsprechende AO einzuholen, Verzögerung
gehen zu Lasten des AN.
Die Ergebnisse des OT sind am selben Tag durch den AN zu dokumentieren
und an dem mit dem AN abgestimmten Verteiler zu versenden.

Name
Jens Döring
Fachbereich/Abteilung
32-5 Ordnungsamt / Gewerbe- und Straßenverkehrsrecht
Funktion/Position
Straßenverkehrsrechtliche Angelegenheiten

Telefon
455 3274
Telefax
455 583274
Mobilnummer

E-Mail
jens.doering@muelheim-ruhr.de
Anschrift
Stadtverwaltung Mülheim an der Ruhr
- 32-5 Ordnungsamt -
Am Rathaus 1
45468 Mülheim an der Ruhr

Die Verkehrssicherung ist gemäß RSA zu warten die Protokollierung hat
zu erfolgen und ist dem AN zeitnah zur Verfügung zu stellen. Die Kosten
sind in die entsprechen Einheitspreise mit einzurechnen. Es erfolgt
keine gesonderte Vergütung.

5.5 Kabel und Rohrleitungen

Der AN hat sich vor Beginn der Bauarbeiten  über alle vorhandenen
Versorgungsleitungen und deren genaue Lage zu unterrichten. Notfalls
sind hierfür Suchschlitze anzuordnen. Diese werden nicht  gesondert
vergütet. Verzögerungen oder Erschwernisse, die durch Leitungen
entstehen, berechtigen nicht zu einer zusätzlichen Forderung. Zeitliche
Verzögerungen durch eigenverschuldete Beschädigungen von Leitungsnetzen
sind durch geeignete Maßnahmen des AN zu kompensieren. Es obliegt dem AN
die Verlegung, Sicherung oder Stilllegung von Leitungen mit den
jeweiligen Versorgungsträgern rechtzeitig abzustimmen. Unbekannte
Leitungen sind dem AG sofort zu melden. Bei Gesprächen zwischen dem AN
und den einzelnen Versorgungsträgern ist der AG zu beteiligen, die
Inhalte sind für den AG zu protokollieren.

5.6 Aufmaß und Abrechnung

Die für die Abrechnung notwendigen Feststellungen und Aufmaße sind dem
Fortgang der Bauarbeiten entsprechend gemeinsam mit der Bauleitung des
AG durchzuführen. Diese Aufmaße sind in Zusammenarbeit mit der
Bauleitung des AG so auszuführen, dass eine Zuordnung zu den einzelnen
Titeln der Massenaufstellung eindeutig hervorgeht bzw.
abrechnungsrelevante Angaben (Gehweg, Fahrbahn, Parkstreifen)
nachvollziehbar sind. Eine Abstimmung mit der Bauleitung des AG hat vor
Erstellung des Aufmaßes statt zu finden. Diese Aufmaße sind von der
Bauleitung des AG sowie des AN durch Unterschriften anzuerkennen. Für
das Aufmaß von Leistungen, die bei der Weiterführung der Arbeiten nicht
mehr einwandfrei feststellbar sind, hat der AN rechtzeitig bei der
Bauleitung des AG anzumelden. Versäumt der AN das gemeinsame Aufmaß
dieser Leistungen, so liegt es in der Entscheidung des AG, ein nach
seiner Meinung geeignetes Verfahren für die Feststellung der  für die
Abrechnung verbindlichen Maße zu wählen. Die digitale Erstellung von
Abrechnungsplänen ist grundsätzlich zulässig, diese müssen jedoch
eindeutig für den AN prüfbar sein. Vor Erstellung hat hierzu ein
entsprechender Abstimmungstermin zu erfolgen, indem das projektbezogenen
Vorgehen festgelegt wird.

5.7 Vermessung und Absteckung

Die Straßenhauptachse und bei Notwendigkeit die Ausbaugrenzen werden vom
AG in der Örtlichkeit angezeigt (gemäß VOB / B § 3 Abs. 2) und müssen je
nach Baufortschritt vom AN gesichert werden. Alle weiteren
vermessungstechnischen Arbeiten (VOB / C Allg. Regelungen für
Bauarbeiten jeder Art Abs. 4.1.3) zur Umsetzung der Bauleistung sind
auftragnehmerseitig zu erstellen. Die hierfür anfallenden Kosten sind in
die Einheitspreise einzurechnen, falls nicht explizit im LV ausgewiesen.
Sämtliche Vermessungsarbeiten sind sorgfältig und unter Einsatz moderner
Vermessungsinstrumente und von einer qualifizierten Person,
durchzuführen. Die Vermessungsinstrumente sind regelmäßig zu prüfen und
erforderlichenfalls zu justieren.

5.8 Abnahme

Die Prüfung und Feststellung von Teilen der Leistung durch den AG, die
durch den Fortschritt der Bauarbeiten der Prüfung und Feststellung
entzogen werden, ist vom AN rechtzeitig vorher bei der Bauleitung des AG
zu beantragen. Unterlässt der AN die Anmeldung, so trägt er alle Kosten
für die Maßnahmen, welche zur Durchführung einer nachträglichen Prüfung
nötig sind. Nach Fertigstellung der Leistung hat die "förmliche" Abnahme
gemäß § 12 Nr.4 VOB/B stattzufinden, ohne Rücksicht darauf, ob die
Leistung bereits vom AG benutzt wird. Eine stillschweigende oder fiktive
Abnahme ist ausgeschlossen.

6. Entsorgung

6.1 Ersatzbaustoffverordnung (EBV) / Entsorgungskonzept / Begleitscheine

Bodengutachten siehe Anlage

Entsorgungskonzept + Begleitscheine

Das Begleitscheinverfahren wird entsprechend der beigefügten Darstellung
für gefährliche Abfälle angewendet (s. Tabelle 4.1). Diese sind
Abfallschlüssel 170301 zugeordnet. Begleitscheine werden vom AG
ausgestellt.
Für Aufbruchgut mit PAK-/ bzw. Bezo[a]pyrenwerten unterhalb von 1.000
bzw.
50 mg / kg ist die Entsorgung über Abfallschlüssel 17 03 02 vorgesehen.

Hier werden vom AG keine Begleitscheine ausgestellt.

Auszug aus LANUV-Arbeitsblatt 47, Seite 27, Tabelle 4.1 Übersichtsmatrix

Material
Ausbauasphalt
Einbauklasse A
Ausbauasphalt
Einbauklasse B
teerhaltiger
Straßenaufbruch (nicht
gefährlicher Abfall)
teerhaltiger
Straßenaufbruch
(gefährlicher
Abfall)
Abfallschlüssel AVV
17 03 02

17 03 02

17 03 02
> 25 bis < 1.0001
< 50
17 03 01*
2
PAK (EPA)  im
Feststoff (mg/kg)
Benzo[a]pyren im
Feststoff
(mg/kg)
kann entfallen
kann entfallen
Phenolindex im Eluat
(µg/l)
<104
Heiß- und
Kaltmischverfahren
+
+
<104
Heiß- und
Kaltmischverfahren
unter dichter
Deckschicht
+
kann entfallen
kann entfallen
Wiederverwendung als
Asphaltmischgut
Kaltmischverfahren
eingeschränkter
Einbau (Deponie)
-
auf Deponien3
+
+
awg
Kaltmischverfahre
n
eingeschränkter
Einbau (Deponie)
-
auf Deponien3
+
+
awg
Wiedereinbau
ungebunden
Wiedereinbau
gebunden
Entsorgung  Thermik

Entsorgung  Deponie

Umgang/Lagerung/
Wassergefährdung
nwg
awg5

Es gilt die Satzung über die Vermeidung, Verwertung und Beseitigung von
Abfällen in der Stadt Mülheim an der Ruhr (Abfallwirtschaftssatzung) vom
16.12.2015 in der Fassung der dritten Änderungssatzung vom 26.11.2021.

Hinweise zur Ersatzbaustoffverordnung

Aufnehmen von mineralischen Abfällen nach EBV:

Bei der Aufnahme von Bodenaushub hat eine Separation des Materials zu
erfolgen; es ist unmittelbar  auf LKW zu verladen und abzufahren.

Das Abfuhrmaterial muss einer Aufbereitungsanlage zugeführt werden.
Die Annahmestelle hat bei Anlieferung eine Annahmekontrolle nach §3 EBV
durchzuführen und zu dokumentieren.

6.2 Recyclingbaustoffe gemäß EBV

Es sind ausschließlich RC-Materialien gemäß Ersatzbaustoffverordnung
zugelassen, ein entsprechender Gütenachweis ist vor Einbau zu erbringen.

6.3 Baumschutz

Die Vorschriften der RAS-LP 4, DIN 18920 und die Baumschutzsatzung der
Stadt Mülheim an der Ruhr sind zwingend zu beachten.

7. Hinweis:

Es wird ausdrücklich auf die Bestimmung der DIN 18299 2.1.1 VOB/C
hingewiesen. Die Leistungen umfassen auch die Lieferung der dazu
gehörigen Stoffe und Bauteile, einschließlich Abladen und Lagern auf der
Baustelle.

## Neuanlage LV durch TWIEGEMA
Datum: 14.11.25

### 1 Baustelleneinrichtung

**1.1 Baustelle einrichten**
Baustelle einrichten

Geräte, Werkzeuge und sonstige Betriebsmittel, die zur
vertragsgemässen Durchführung der Bauleistungen
erforderlich sind, auf die Baustelle bringen,
bereitstellen und - soweit der Geräteeinsatz nicht
gesondert berechnet wird - betriebsfertig aufstellen
einschl. der dafür notwendigen Arbeiten. Die
erforderlichen festen Anlagen herstellen.

Baubüros, Unterkünfte, Werkstätten, Lagerschuppen und
dgl., soweit erforderlich, antransportieren, aufbauen
und einrichten. Strom-, Wasser-, Fernsprechanschluss
sowie Entsorgungseinrichtungen und dgl. für die
Baustelle, soweit erforderlich, herstellen.

Bei Bedarf Zufahrtswege zur Baustelle sowie Lagerplätze
im Baustellenbereich anlegen.

Flächen beschaffen, sofern die vom AG zur Verfügung
gestellten nicht ausreichen.

Kosten für Vorhalten, Unterhalten und Betreiben der
Geräte, Anlagen und Einrichtungen einschl. Mieten,
Pacht, Gebühren und dgl. werden nicht mit dieser
Pauschale, sondern mit den Einheitspreisen der
betreffenden Teilleistungen vergütet.

Soweit nicht für bestimmte Leistungen (z.B.
Bedarfsleistungen) für das Einrichten der Baustelle
gesonderte Positionen im Leistungsverzeichnis enthalten
sind, gilt die Pauschale für alle Leistungen sämtlicher
Abschnitte des Leistungsverzeichnisses.
Menge: 1,000 psch

**1.2 Vor- u. Unterhaltung der Baustelleneinrichtung**
Vor- u. Unterhaltung der Baustelleneinrichtung

Vor- u. Unterhaltung der unter Pos. 1.1 beschriebenen
Baustelleneinrichtung. Die Kosten für das Vorhalten der
Maschinen und Geräte sowie deren Unterhaltung und
Betrieb sind auf die Einheitspreise umzulegen.

Die Einfahrten der Anlieger und Gewerbebetreibenden
sind jederzeit in befahrbarem Zustand zu halten.
Eventuelle Samstagsarbeit ist einzukalkulieren.

Einzurechenen ist die Bewachung der Baustelle, auch
während der arbeitsfreien Zeit, innerhalb der gesamten
Bauzeit.

Während der Bauzeit sind an Tage der Müllabfuhr die
Müllgefäße bzw. der zugelassene Sperrmüll der Anlieger
vor Eintreffen der Müllfahrzeuge an den von ihnen
benutzbaren Fahrweg zu transportieren. Die Müllgefäße
sind nach der Entleerung unverzüglich zurückzubringen.

Beginn und Ende der Bereitstellung werden vom Tage der
Übernahme bzw. Rückgabe an gerechnet. Außer den vollen
Wochen werden die Teilzeiten nach Tagen zu 1/7 des
Einheitspreises vergütet.
Menge: 3,000 Wo

**1.3 Baustelle räumen, sämtliche LV-Abschnitte**
Baustelle räumen, sämtliche LV-Abschnitte

Baustelle von allen Geräten, Anlagen, Einrichtungen und
dergleichen räumen.

Benutzte Flächen und Wege sind entsprechend dem
ursprünglichen Zustand ordnungsgemäß herzurichten und
Verunreinigungen zu beseitigen.

Soweit nicht bei bestimmten Leistungen für das Räumen
der Baustelle gesonderte Positionen im
Leistungsverzeichnis enthalten sind, gilt die Pauschale
für alle Leistungen sämtlicher Abschnitte dieses
Leistungsverzeichnisses.
Menge: 1,000 psch

### 2 Verkehrssicherung

**2.1 Verkehrssicherung einrichten, vorhalten und räumen, Bauphase 1 bis 5**
Verkehrssicherung einrichten, vorhalten und räumen,
Bauphase 1 bis 5

Einrichtungen zur Verkehrssicherung und
Verkehrsregelung nach StVO bei Bauarbeiten im Bereich
von Verkehrsflächen unter Aufrechterhaltung des
Verkehrs aufbauen, ständig unterhalten und betreiben,
ggf. umsetzen und abbauen.
Hier Arbeiten unter Einspruigkeit bzw. Sicherung des
Baufelds.

Ausführung nach vom AN erstellten und von der
zuständigen Behörde genehmigten Verkehrszeichenplänen,
einschließlich Herstellung und Fortschreibung der
Verkehrszeichenpläne entsprechend dem Baufortschritt.
Für die Verkehrssicherung und -lenkung einzurechnen
sind u. a. Absperr- und Leitvorrichtungen, Zäune,
Verkehrsschilder, elektrische Warnleuchten,
Hinweistafeln, Gelbmarkierung, das Aufstellen von Baken
usw.

Es wird wie folgt abgerechnet:
20 % der Pauschale für  erstmalige Einrichtung.
60 % dem jeweiligen Baufortschritt entsprechend.
20 % nach der Baustellenräumung.

Die Einrichtung der Umleitung und Änderung der
Verkehrsführung gemäß den beigefügten Plänen sowie der
mobilen LSA erfolgt über gesonderte Positionen.
Menge: 1,000 psch

**2.2 Vollsperrung während der Asphaltarbeiten, Bauphase 2 und 4**
Vollsperrung während der Asphaltarbeiten, Bauphase 2
und 4

wie in Position 2.1 beschrieben, jedoch Vollsperrung
mit Umleitungsbeschilderung während Bauphasen 2 und 4

Die Position bezieht sich auf die gesamte Leistung, die
Umleitungsbeschilderung wird an 2 Terminen
erforderlich.
Menge: 1,000 psch

**2.3 Mobile Lichtsignalanlage (LSA), gemäß TL Transportable**
Mobile Lichtsignalanlage - Fußgängersignalanlage Typ D

wie in Position 2.3.2 beschrieben jedoch:

Bereich: Altenheim

- mit 3 Signalgruppen
- mit 2 Infrarotdektoren
Menge: 1,000 psch

**2.4 Mobile Lichtsignalanlage - Kreuzungssignalanlage Typ D**
Mobile Lichtsignalanlage  - vorhalten und warten

Abgerechnet wird nach Kalendertagen.
Menge: 15,000 d

### 3 Aufbrucharbeiten

### 4 Rinnen und Borde

**4.1 Trennschnitt an der Asphaltschicht herstellen**
Trennschnitt  an der Asphaltschicht herstellen

Kantenschnitt an der vorhandenen Asphaltschicht und den
Auffüllungsmaterialien mit einem Schneidegerät
herstellen. An den Ecken müssen die Schnitte in voller
Tiefe über Kreuz so ausgeführt werden, dass die volle
Schichtdicke gewährleistet ist.

Schnittiefe: im Mittel 10 cm Naßschnitt.
Schnittbreite : im Mittel 8cm
Bereich : Rinnen

Das Aufbruchgut geht in das Eigentum des AN über und
ist gemäß Kreislaufwirtschaftsgesetz KrWG einer
Wiederverwertung zuzuführen.
Menge: 75,000 m

**4.2 Betonsteinpflasterrinne regulieren**
Betonsteinpflasterrinne regulieren

Rinnenpflaster in kurzen Teillängen aufnehmen,
einschließlich gegebenenfalls dem Abbruch der
Rückenstütze und des Fundamentes.
Die Schuttmassen in Eigentum des AN übernehmen und
einer Wiederverwertung zuzuführen.
Lieferung von Ersatzrinnenpflaster gleicher Menge.

Rinnensteine aus Beton nach DIN EN 1338 auf einem 20 cm
starken Fundament aus Beton C 20/25, höhen- und
fluchtgerecht, inklusive aller erforderlichen
Erdarbeiten, versetzen.
Rinne mit geeignetem Fugenmaterial einschlämmen.

Rinnenstein der Abmessung: l 240 mm, b 160 mm, h 140 mm

In Anschlüssen auch:  l 160 mm, b 160 mm, h
140 mm

Ausführung inklusive der erforderlichen Schnitte mit
dem Naßschneidegerät.
Die beim Trennschnitt entstandene Fuge ist mit Beton C
20/25 zu verfüllen und zu verdichten. Bereich Senken
und Rinnen.

DIN 18 318 und ZTV P-StB sind zu beachten.

Breite  = 1-zeilig
Nutzfläche  = grau
Verlegeart = Läuferverband mit ca. 5mm Fuge
Pflasterart  = Ohne Fase
Menge: 75,000 m

**4.3 Bordsteine aufnehmen und wiederverlegen**
Bordsteine aufnehmen und wiederverlegen

vorgefundenen Bordstein incl. Fundament aufnehmen und
wie in Position 6.2 beschrieben incl. Material und
Nebenleistungen wiederverlegen.

Das Aufbruchgut geht in das Eigentum des AN über und
ist gemäß Kreislaufwirtschaftsgesetz KrWG einer
Wiederverwertung zuzuführen.
Menge: 12,000 m

**4.4 Betonsteinpflasterdecke aufnehmen und wiederverlegen**
Betonsteinpflasterdecke aufnehmen und wiederverlegen

Pflasterdecke bestehend aus Betonrechteckpflaster,
Abmessung 10/20/8 gemäß DIN EN 1338 einschließlich der
vorhandenen Bettung aufnehmen. Wiederverwendbare Steine
säubern und innerhalb der Baustelle lagern.
Kleinpflasterdecke im Bereich von Gehwegen in
Einzelflächen wiederverlegen.

Verlegeart:  wie vorgefunden
Pflasterart:  wie vorgefunden
Farbe:  wie vorgefunden
Bereich:  Anpassungsflächen
Bettungsmaterial:  Mineralstoffgemisch 0/8 mm, Dicke 4
cm
Fugenmaterial:  Mineralstoffgemisch 0/4 mm

Das Aufbruchgut geht in das Eigentum des AN über und
ist gemäß Kreislaufwirtschaftsgesetz KrWG einer
Wiederverwertung zuzuführen.
Menge: 36,000 m2

### 5 Asphaltarbeiten

**5.1 vorh. Schachtabdeckung ausbauen und entsorgen**
vorh. Schachtabdeckung ausbauen und entsorgen

vorhandene alte Schachtabdeckung DN 625/800 ausbauen
und entsorgen, alle hierzu erforderlich
Aufbrucharbeiten an der Asphaltschicht incl. der
Trennschnitten sind über dies Position abzurechnen.
Menge: 12,000 St

**5.2 Einwalzbare Schachtabdeckung Infratop Selflevel, vom Lager der Fa Harbecke MH Xantenerstraße abholen und einbauen**
Einwalzbare Schachtabdeckung, Infratop Selflevel PKS
145mm/190mm. Vent und zugehörigen
Kunststoff-Auflagering H= 40mm/90mm, vom Lager der Fa
Habecke MH Xanternerstraße abholen und, einbauen

Schachtabdeckung INFRATOP Selflevel Klasse D 400 nach
DIN EN 124-2, lichte Weite600mm aus duktilem Gusseisen
GJS-500-7 ISO 1083 mit schwarzer Beschichtung auf
Wasserbasis. Mit Lockerungs-/ und Öffnungstaschen. Mit
freilagerndem PKS Gelenk in runder Bauform mit
Diebstahlsicherungsoption und Zuklappsicherung.Mit
Lüftungsöffnungen.

Rahmen zum Einwalzen in Asphalt - Rahmenhöhe
145mm/190mm. Rahmen mit Aufnahmetaschen für
Schmutzfänger nach DIN 12221. Deckel mit rutschsicherem
4L-Design. Mit T- BLOC-Verriegelungals integrierte
Öffnungshilfe mit Öffnung zur Betätigung mit
handelsüblichen Schachthaken. 90°Sicherungarretierung
des Deckels. Klapperfrei durch breite dämpfende
Polychlorropreneinlage. Hersteller zertifieziert nach
ISO 9001,18001,50001 Auflagering D 650-Kunststoff für
SelflevelAbdeckungen H = 145mm/145mm-Adapterring aus
Kunststoff für Selflevel Bestehend aus recycelten
thermoplastischen Materialien.
i.D650a.D730/790 H =40mm/90mm

Einbau gemäß der Herstellervorgaben mit allen
Nebenarbeiten und mehrfacher Regulierung während des
lageweisen Asphalteinbaus.
Die Abholung ist 2 - 3 Tage vorher beim AG anzumelden
Menge: 0,000 St

**5.3 vorhandene Kappen ausbauen und entsorgen**
vorhandene Kappen ausbauen und entsorgen

Einbauteile (Hydranten-, Schieberkappen und dgl.)
freilegen und auf neue Höhe setzen (auf Beton
Auflagerplatte). Umpflasterung aufnehmen und entsorgen.
Hierzu erforderlicher Rückbau incl. ggfs. Umpflasterung
sowie erforderliche Asphaltschnitte sind über diese
Position anzurechnen.

Bereich:  Fahrbahn

Das Aufbruchgut geht in das Eigentum des AN über und
ist gemäß Kreislaufwirtschaftsgesetz KrWG einer
Wiederverwertung zuzuführen.
Menge: 15,000 St

**5.4 Kappen in Asphaltflächen anpassen**
Kappen in Asphaltflächen anpassen

Einbauteile (Hydranten-, Schieberkappen und dgl.)
freilegen und auf neue Höhe setzen (auf
Auflagerplatte). Umpflasterung aufnehmen und entsorgen.
Freigelegten Bereich mit entsprechendem Material
verfüllen.
Defekte Kappen sind bei dem entsprechenden Betreiber zu
melden und durch den Betreiber angeliefertes Material
zu ersetzen.

Einbauteil in Fahrbahn.
Einbauteil in Asphalt-Befestigung höher setzen bis 10
cm.
Verfüllung = Beton und Asphaltmischgut.

Das Aufbruchgut geht in das Eigentum des AN über und
ist gemäß Kreislaufwirtschaftsgesetz KrWG einer
Wiederverwertung zuzuführen.
Menge: 15,000 St

**5.5 Kantenschnitt an Deckschicht bis 4 cm**
Kantenschnitt an Deckschicht bis 4 cm

Kantenschnitt an der vorhandenen Deckschicht mit
Schneidegerät herstellen. An den Ecken müssen die
Schnitte in voller Tiefe über Kreuz so ausgeführt
werden, daß die volle Schichtdicke gewährleistet ist.

Das Aufbruchgut geht in das Eigentum des AN über und
ist gemäß Kreislaufwirtschaftsgesetz KrWG einer
Wiederverwertung zuzuführen.
Menge: 75,000 m

**5.6 Decke fräsen, bis 22 cm**
Decke fräsen, bis 22 cm

Decke fräsen und Material aufnehmen, laden,
transportieren  und einer Wiederverwertung zuführen.
Asphaltdeckschicht in vorwiegend zusammenhängenden
Flächen.

Frästiefe. bis 22 cm
Bereich:  Bestandsfahrbahn incl. Anschlußbereiche

Das Aufbruchgut geht in das Eigentum des AN über und
ist gemäß Kreislaufwirtschaftsgesetz KrWG einer
Wiederverwertung zuzuführen.
Menge: 350,000 m2

**5.7 Decke fräsen, bis 12 cm**
Decke fräsen, bis 12 cm

Decke fräsen und Material aufnehmen, laden,
transportieren  und einer Wiederverwertung zuführen.
Asphaltdeckschicht in vorwiegend zusammenhängenden
Flächen.

Frästiefe. bis 12 cm
Bereich:  Bestandsfahrbahn incl. Anschlußbereiche

Das Aufbruchgut geht in das Eigentum des AN über und
ist gemäß Kreislaufwirtschaftsgesetz KrWG einer
Wiederverwertung zuzuführen.
Menge: 2200,000 m2

**5.8 Decke fräsen, bis 10 cm**
Decke fräsen, bis 10 cm

Decke fräsen und Material aufnehmen, laden,
transportieren  und einer Wiederverwertung zuführen.
Asphaltdeckschicht in vorwiegend zusammenhängenden
Flächen.

Frästiefe. bis 10 cm
Bereich:  Bestandsfahrbahn incl. Anschlußbereiche

Das Aufbruchgut geht in das Eigentum des AN über und
ist gemäß Kreislaufwirtschaftsgesetz KrWG einer
Wiederverwertung zuzuführen.
Menge: 720,000 m2

**5.9 Zulage teerhaltiger Aufbruch (17 03 02)**
Zulage teerhaltiger Aufbruch (17 03 02)

Zulage zu Pos. 2.3.2, 2.3.5, 2.7.1, 2.7.2, 2.7.3,
2.7.4.

Teerhaltiger Straßenaufbruch (nicht gefährlicher
Abfall)
PAK-Gehalt >25mg/kg und <1.000 mg/kg, Benzo(a)pyren <
50 mg/kg

Abfallschlüssel 170302

Das aufgenommene PAK-haltige Material (Abfallschlüssel
17 03 02) ist entsprechend zu verwerten;
Kaltmischverfahren - eingeschränkter Einbau (Deponie)

Der beiliegende Bericht zur Untersuchung der
Asphaltdecken ist zu beachten.

Bereich: Fahrbahn, Verkehrsinseln.
Menge: 100,000 t

**5.10 Asphalttragschicht, AC 22 TS 50/70 TN, t-Einbau**
Asphalttragschicht, AC 22 TS 50/70 TN, t-Einbau

t-Einbau in kleinen Mengen, in Schadensstellen, zur
Profilierung oder zur Angleichung bei Übergängen,
Anschlüssen und dergleichen. In nicht zusammenhängenden
Flächen. Der Rückbau wird gesondert vergütet.

Bereich: Provisorien

Bei der Abrechnung müssen die von der Bauleitung des AG
abgezeichneten Originalwiegekarten vorliegen. Duplikate
werden nicht anerkannt.
Menge: 30,000 t

**5.11 Reinigen der angefrästen Asphaltschicht**
Reinigen der angefrästen Asphaltschicht

Oberfläche der gefrästen Asphaltschicht vor dem Einbau
dem Asphalteinbau auch in Teilflächen, rückstandslos
reinigen, anfallende Stoffe in das Eigentum des AN
übernehmen, laden und zu einer zugelassenen Deponie
abfahren, die Deponiegebühren gehen zu Lasten des AN.

Die gereinigte Binderschicht muss so sauber sein, dass
die darauf aufzubringende Deckschicht voll mit der
Binderschicht verklebt ist. Vergütet wird nur die
Reinigung der Flächen, deren Verschmutzung der AG zu
vertreten hat, wie z.B. Einfahrten, Überfahrten und
Flächen, die auf Anordnung des AG für den Verkehr
zeitweilig freigegeben wurden.
Menge: 3270,000 m2

**5.12 Asphalttragschicht mit polymermodifizierter Bitumenemulsion ansprühen, gefräst**
Asphalttragschicht mit polymermodifizierter
Bitumenemulsion ansprühen, gefräst

Bitumenhaltiges Bindemittel gemäß TL BE-STB 15 auf
zusammenhängenden Flächen und Kleinflächen vor Einbau
der Binderschicht aufsprühen.

Unterlage:  Asphalttragschicht
Bauklasse:  Bk 100 bis Bk 1,8
Beschaffenheit:  gefräst
Bindemittel:  C60 BP4-S
Menge:  250 - 350 g/m²

Nachweis des eingebauten Materials zur Abrechnung
erforderlich!
Menge: 3270,000 m2

**5.13 Bitumennahtkleber aufbringen, Anschlußnaht Binderschicht, 4 cm**
Bitumennahtkleber aufbringen, Anschlußnaht
Binderschicht, 4 cm

Vorbehandlung von Mittel- und Anschlussnähten der
Asphaltschicht mit polymermodifiziertem
Bitumennahtkleber, gemäß TL Fug-StB 15, hochflexibel
und standfest. Maschinell und manuell verarbeitbar.
Nach Herstellerangaben einbauen.

Die bestehende Einbaubahn muss bis zum Rand
profilgerecht, gleichmäßig verdichtet und rissefrei
sein. Die Nahtflanke ist in leicht angeschrägter -
nicht insenkrechter - Form anzulegen, ggf. trocknen,
mit vom Hersteller des Bitumennahtkleber
vorgeschriebenem Voranstrich gut deckend streichen und
trocknen lassen.

Der Bitumennahtkleber ist nach entsprechender
Vorbehandlung, in einer Menge
von mindestens 50 g Bindemittel pro cm Schichtdicke je
laufender Meter Nahtflanke aufzubringen. unmittelbar
vor Einbau der zu verbindenden Binderschicht,
maschinell oder manuell aufzubringen.

Bereich: Längsnähte / Quernähte
Menge: 485,000 m

**5.14 AC 16 BS 30 / 45, 6 - 8 cm, Fahrbahn, Belastungsklasse Bk 1,8**
AC 16 BS 30/45, 4 cm, Fahrbahn, Belastungsklasse Bk 1,8

AC 16 BS 30 / 45 nach ZTV Asphalt-StB in gültiger
Fassung, entsprechend Belastungsklasse Bk 1,8 der RStO
12 liefern und heiß einbauen.

Einbau mit Fertiger bei nicht mit dem Fertiger zu
erreichenden Anpassungsbereichen, Einbau von Hand.

Einbaudicke: 6 - 8 cm
Bindemittel: Straßenbaubitumen 30/45

Bei der Abrechnung müssen die von der Bauleitung des AG
abgezeichneten Originalwiegekarten vorliegen. Duplikate
werden nicht anerkannt.
Menge: 620,000 t

**5.15 Asphaltbinderschicht mit polymermodifizierter Bitumenemulsion ansprühen, frisch**
Asphaltbinderschicht mit polymermodifizierter
Bitumenemulsion ansprühen, frisch

Bitumenhaltiges Bindemittel gemäß TL BE-STB 15 auf
zusammenhängenden Flächen und Kleinflächen vor Einbau
der Deckschicht aufsprühen.

Unterlage:  Asphaltbinderschicht
Bauklasse:  Bk 100 bis Bk 1,8
Beschaffenheit:  frisch
Bindemittel:  C60 BP4-S
Menge:  150 - 250 g/m²

Nachweis des eingebauten Materials zur Abrechnung
erforderlich!
Menge: 3270,000 m2

**5.16 Fugenband, min. 10 mm breit, verlegen**
Fugenband, min. 10 mm breit, verlegen

Schmelzbares Bitumenfugenband, mindestens 10 mm breit,
Höhe entsprechend der Deckschichthöhe zuzüglich 5 mm,
an der zu verklebenden Seite mit Gasbrenner leicht anschmelzen und mit erwärmten Spachtel o. ä. vollflächig
an die Flanke fest andrücken.
Die senkrecht hergestellten Flanken vorher reinigen,
ggf. trocknen, mit vom Hersteller des
Bitumen-Fugenbandes vorgeschriebenem Voranstrich gut
deckend streichen und trocknen lassen.

Bereich: Anschlußbereiche
Menge: 75,000 m

**5.17 SMA 8 S 25/55-55A DIA FA, 4 cm, Fahrbahn, Belastungsklasse Bk 1,8**
SMA 8 S 25/55-55A DIA FA, 4 cm, Fahrbahn,
Belastungsklasse Bk 1,8

SMA 8 S 25/55-55A DIA FA nach ZTV Asphalt-StB, gemäß
Belastungsklasse Bk 1,8 der RStO 12 liefern und heiß
einbauen. Einbau mit Fertiger bei nicht mit dem
Fertiger zu erreichenden Anpassungsbereichen, Einbau
von Hand.

Bereich:  Fahrbahn
Einbaudicke: 4 cm
Bindemittel: Straßenbaubitumen 25/55-55A nach DIN EN
12591
Einbaugewicht: 96 kg/m²

Bei der Abrechnung müssen die von der Bauleitung des AG
abgezeichneten Originalwiegekarten vorliegen. Duplikate
werden nicht anerkannt.
Menge: 3270,000 m2

**5.18 Absplitten der Asphaltdeckschicht**
Absplitten der Asphaltdeckschicht

Das Abstreumaterial ist dabei auf der noch heißen
Schicht so frühzeitig aufzubringen, dass es durch
Walzen eingedrückt wird.

Gesteinsart:  Diabas / Moräne
Gesteinskörnung: 1/3
Einbaumenge:  etwa 0,5 - 1,0 kg/m²

Überschüssiges, nicht gebundenes Material ist zu
entfernen und einer Wiederverwertung gemäß KrWG
zuzuführen.
Menge: 3270,000 m2

### 6 Straßeneinläufe

**6.1 Trennschnitt an der Asphaltschicht herstellen**
Trennschnitt  an der Asphaltschicht herstellen

Kantenschnitt an der vorhandenen Asphaltschicht und den
Auffüllungsmaterialien mit einem Schneidegerät
herstellen. An den Ecken müssen die Schnitte in voller
Tiefe über Kreuz so ausgeführt werden, dass die volle
Schichtdicke gewährleistet ist.

Schnittiefe: im Mittel 10 cm Naßschnitt.
Schnittbreite : im Mittel 8cm
Bereich : Senken

Das Aufbruchgut geht in das Eigentum des AN über und
ist gemäß Kreislaufwirtschaftsgesetz KrWG einer
Wiederverwertung zuzuführen.
Menge: 20,000 m

**6.2 Aufsatz für Straßenablauf aufnehmen und entsorgen**
Aufsatz für Straßenablauf aufnehmen und entsorgen

Aufsatz für Straßenablauf entsorgen.

Das Aufbruchgut geht in das Eigentum des AN über und
ist gemäß Krw- / AbfG einer Wiederverwertung
zuzuführen.
Menge: 15,000 St

**6.3 Straßenablauf umrüsten von 30/50 ohne Schanier auf 30/50 mit Schanier**
Straßenablauf umrüsten von 30/50 ohne Schanier auf
30/50 mit Schanier

Ablauf  30/50 ohne Schanier auf 30/50 mit Schanier
umrüsten, einschl. der Abbruch u. Mauerarbeiten. Das
Abbruchmaterial ist durch den AN zu beseitigen.
Straßenablauf aus Beton für Naßschlamm NW 450, DIN
4052. Die Oberkante des Ablaufes muss bis zu 10 cm
höhergelegt werden. Einschließlich aufnehmen und neu
versetzen von Zwischenteilen und Schaftkonus.
Einschließlich Aufnehmen und Entsorgen des Aufsatzes.
Menge: 15,000 St

### 7 Inlinersanierung

**7.1 Senkenleitungen reinigen und von Abflusshindernissen befreien**
Senkenleitungen reinigen und von Abflusshindernissen
befreien

Senkenanschlussleitungen nach Wahl des AN mit Hochdruck
rohrschonend und rückstandsfrei als Vorbereitung zur
Sanierung reinigen. Schäden, die durch unsachgemäße
Reinigung entstanden sind, werden zu Lasten des AN
behoben; einschl. evtl. erf. vorheriger
Kamerabefahrung. Zugänglich vom Schacht oder von
Revisionsöffnungen im Haus; einschl. Öffnen auch von
schwierig zu öffnenden Revisionsöffnungen; max.
Verschmutzungsgrad bis 20 %.
Die Leitungen sind so zu reinigen, dass ein
ungehinderter Abfluss gewährleistet und das gewählte
Sanierungsverfahren durchführbar ist.
Das Resultat der Reinigung ist auf Video mittels
Kamerainspektion festzuhalten und dient als Nachweis
für die Abrechnung und die Abnahme der Sanierung.
Die Dokumentation der Inspektion als Video hat auf CD
oder DVD zu erfolgen. Die vollständigen Aufnahmen je
Haus sind auf einer CD/DVD unterzubringen.

Abgerechnet wird nach der Länge der gereinigten
Leitungsabschnitte.
Menge: 90,000 m

**7.2 Kanalreinigungseinheit mit Bedienung (Fräse)**
Kanalreinigungseinheit mit Bedienung (Fräse)

Kanalreinigungseinheit mit Bedienung (Fräse); mit allen
erforderlichen Arbeitswerkzeugen. Diese Leistung wird
nur auf Anordnung des AG durchgeführt. Zum beseitigen
von Muffenversätzen und  verfestigten Ablagerungen und
weiteren Hindernissen. Gezählt wird nur die Einsatzzeit
auf der Baustelle; An-und Abfahrt werden nicht
gesondert vergütet.
Menge: 10,000 h

**7.3 Kurzliner liefern und einbauen**
Kurzliner liefern und einbauen

Sanierung mittels Kurzliner mit einem in Epoxidharz
getränkten und dreilagigem Glasgewebe bis 1,0 m aus
ECR-Material oder gleichwertig, zum kraftschlüssigem
Verbund mit dem Altrohr zur punktuellen Sanierung von
Grundleitungen DN 100 bis DN 200 an einem Stück.

Muffen, bzw. die Muffen vor und hinter einem Schaden
sind mit dem Kurzliner mindestens 25 cm zu überdecken.
Das Trägermaterial muss faltenfrei und im eingebauten
System unter Umgebungstemperatur aushärten. Die
Rohrauskleidung erfolgt entweder über
Revisionsschächte, Revisionsöffnungen oder über
einzubringende Kopflöcher bei normalen
Einbaubedingungen. Die Kopflöcher werden gesondert
vergütet. Eingesetzte Materialien: ECR Glas

Einschl. anfräsen der Rohrinnenwandung in
erforderlichem Umfang. Die Fräsarbeiten sind auf
Datenträger zu dokumentieren.
Menge: 75,000 m

**7.4 Schlauch-Liner**
Schlauch-Liner

Schlauchliner mit Zulassung liefern und fachgerecht
einbauen; Aushärtung mit Heißwasser. Anforderungen an
Material, Einbau und Qualifikation nach Merkblatt 7.1
des RSV e.V., faltenfreie Bogengängigkeit >60°, Einbau
von vorhandenem Revisionsschacht bzw. von
Revisionsöffnungen hinterwanderungsfrei in
Grundleitungen verschiedener Materialien und DN. (DN
100 -  DN 200). Dimensionssprünge sind gemäß den
Toleranzvorgaben des entsprechenden Liner-Herstellers
zu berücksichtigen. Die Eignung des Systems ist durch
Nachweis der  Eigenschaften (Biege-E-Modul,
Biegefestigkeit, Wanddicke, Wasserdichtheit, Haftung,
Resistenz) durch Prüfzeugnisse eines anerkannten
Prüfinstitutes vor Einbau nachzuweisen, Harzverbrauch,
Wandaufbau und Reaktionsverhalten sind nachzuweisen.
Es ist ein nahtloser Schlauch zu nutzen der eine
nachgewiesene Mindestwanddicke im eingebauten und
erhärteten Zustand von 3mm nicht unterschreitet.
Einschl. evtl. erforderlicher Wasserhaltung, Einmessen
aller Zuläufe sowie Kalibrieren des Schlauchliners
sowie aufrauen der Oberflächen und öffnen der
Linerenden.
Menge: 25,000 m

### 8 Nachtarbeit

**8.1 Zulage: Fertigerkolonne Nachtarbeit**
Einholung einer Nachtarbeitsgenehmigung - SA/SO

Einholung einer Nachtarbeitsgenehmigung für die
Ausführung der Fräsarbeiten im Fahrbahnbereich.

Zeitraum: Samstag Abend ab 22:00 Uhr bis Sonntag morgen
04:00 Uhr

Termine:

1- 19.07 - 20.07.2025 siehe BA 5
Menge: 2,000 St

**8.2 Zulage: Facharbeiterstunden für Nachtarbeit FR/SA und SA/SO**
Zulage: Facharbeiterstunden für Nachtarbeit SA/SO

Lohnzulagen für die eingesetzten Arbeitskräfte der
nächtlichen Fräs-/ und Asphaltarbeiten.
Menge: 2,000 St

### 9 Wochenendarbeit

**9.1 Einholung einer Arbeitsgenehmigung - SA/SO**
Einholung einer Arbeitsgenehmigung - SA/SO

Einholung einer Arbeitsgenehmigung für Samstags-/ und
Sontagsarbeit

Die Abrechnung erfolgt nach Vorlage der Genehmigung.
Menge: 2,000 St

**9.2 Einsatz einer Mischanlage für SA/SO**
Einsatz einer Mischanlage für SA/SO

Zulage für den Einsatz einer Mischanlage für SA/SO

Die Abrechnung erfolgt über Nachweis.
Menge: 2,000 St

**9.3 Lohnzulage für SA/SO**
Lohnzulage für SA/SO

Lohnzulagen für den Einsatz in der Zeit von Samstag
06:00 Uhr bis Montag 06:00 Uhr.

Die Abrechnung erfolgt über Nachweis.
Menge: 2,000 St

### 10 Markierung und Einfärbung von Flächen

**10.1 Fahrbahn-Leitlinie Schmalstrich ohne Unterbrechung, 12 cm**
Fahrbahn-Leitlinie Schmalstrich ohne Unterbrechung 0,12
m

Längsmarkierung als durchgezogene "Leitlinie" nach RMS
und ZTV M 13 Breite: 0,12 m aus weißer
thermoplastischer Masse, reflektierend, ohne auffräsen
der Asphaltdeckschicht herstellen.

Dauermarkierung Verkehrsklasse P 6 - 3 mm aufgelegt.

Strich mit Vormarkierung als Erstmarkierung.

Markierung auf Asphaltdeckschicht.

Fläche vor Markierung von losen Schmutz reinigen.
Reinigung ist in diese Position mit einzurechnen und
wird nicht gesondert vergütet.

Das Räumgut geht in das Eigentum des AN über und ist
gemäß Kreislaufwirtschafts- und Abfallgesetz
(KrW-/AbfG) einer Wiederverwertung zuzuführen.
Menge: 12,000 m

**10.2 Fahrbahn-Leitlinie Breitstrich mit Unterbrechung, 25 cm, Lücke wird nicht mitgemessen**
Fahrbahn-Leitlinie Breitstrich mit Unterbrechung, 25
cm, Lücke wird nicht mitgemessen

wie in Position 10.1 beschrieben, jedoch Breitstrich
mit Unterbrechung, 25cm, Lücke wird nicht mitgemessen.
Menge: 24,000 m

**10.3 50 cm, Breitstrich für Übergänge und Haltelinien**
50 cm, Breitstrich für Übergänge und Haltelinien

wie in Position 10.1 beschrieben, jedoch 50 cm,
Breitstrich für Übergänge und Haltelinien
Menge: 28,000 m

**10.4 Grenzmarkierung, Schmalstrich ohne Unterbrechung, 0,12 m**
Grenzmarkierung, Schmalstrich ohne Unterbrechung, 0,12
m

Längsmarkierung als durchgezogene "Leitlinie" nach RMS
und ZTV M 13 Breite: 0,12 m aus weißer themoplastischer
Masse, reflektierend, ohne auffräsen der
Asphaltdeckschicht herstellen.

Dauermarkierung Verkehrsklasse P 6 - 3 mm aufgelegt.

Strich mit Vormarkierung als Erstmarkierung.

Markierung auf Asphaltdeckschicht.

Fläche vor Markierung von losen Schmutz reinigen.
Reinigung ist in diese Position mit einzurechnen und
wird nicht gesondert vergütet.

Das Räumgut geht in das Eigentum des AN über und ist
gemäß Kreislaufwirtschafts- und Abfallgesetz
(KrW-/AbfG) einer Wiederverwertung zuzuführen.
Menge: 14,000 m

### 11 Stundenlohnarbeiten / Straßenbau

**11.1 Verrechnungssatz Arbeitskraft (Pflasterer)**
Verrechnungssatz für eine Arbeitskraft

Stundenlohnarbeiten durch Arbeitskräfte auf Anordnung
des AG ausführen. Angeboten wird für die jeweilige
Arbeitskraft ein Verrechnungssatz, der sämtliche
Aufwendungen enthält, insbesondere den tatsächlichen
Lohn mit den Zuschlägen für Gemeinkosten,
Sozialkassenbeiträge, vermögenswirksame Leistungen u.
dergleichen, sowie Lohn- o. Gehaltsnebenkosten.
Zuschläge für Nacht-, Sonntags- u. Feiertagsarbeit
sowie Überstunden sind jedoch nicht einzurechnen. Der
Verrechnungssatz gilt unabhängig von der Anzahl der
abgerechneten Stunden.

Arbeitskraft = Pflasterer
Menge: 5,000 h

**11.2 Verrechnungssatz Arbeitskraft (Baufacharbeiter)**
Verrechnungssatz für eine Arbeitskraft

wie vor, jedoch

Arbeitskraft = Baufacharbeiter
Menge: 5,000 h

**11.3 Verrechnungssatz Arbeitskraft (Vorarbeiter)**
Verrechnungssatz für eine Arbeitskraft

wie vor, jedoch

Arbeitskraft = Vorarbeiter
Menge: 5,000 h

**11.4 Gestellung Kompressor**
Gestellung Kompressor

Gestellung (Betriebsstunden) eines Kompressors mit
Bedienung und Betriebsstoffen. Einschließlich eines
Hammer (mit Bedienung, Schlauch u. Werkzeug)
Menge: 5,000 h

**11.5 Gestellung LKW**
Gestellung LKW

Gestellung (Betriebsstunden) eines Lkw mit Bedienung
und Betriebsstoffen.

Art = mit Kippeinrichtung
Nutzlast = bis einschl. 10 t
Menge: 5,000 h

**11.6 Gestellung Verdichtungsgerät**
Gestellung Verdichtungsgerät

Gestellung (Betriebsstunden) eines
Bodenverdichtungsgerätes mit Bedienung und
Betriebsstoffen.

Art = Rüttelverdichter, entspr. AT 5000
Menge: 5,000 h

**11.7 Gestellung Ladegerät**
Gestellung Ladegerät

Gestellung (Betriebsstunden) eines Ladegerätes mit
Bedienung und Betriebsstoffen.

Art = Luftbereift
Leistung = ca. 60 PS
Menge: 5,000 h

**11.8**
Menge: 0,000
